# Muster-Leistungsbeschreibung
Leistungsbeschreibung (GAEB 90, DA81)
Währung: EUR

## Remmers SL Floor Flex 01-1/01-2
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Anforderungen an den Untergrund

Die zu behandelnden Flächen müssen vor rückseitiger
Durchfeuchtung geschützt werden, der Untergrund muss
tragfähig und zur Beschichtung geeignet sein.
Haftungsbeeinträchtigende Rückstände müssen
entfernt werden.

**00001.0001 Vorbemerkungen Industrieböden**
Die folgende Musterleistungsbeschreibung ist für
die Verwendung in Industrie-, Lager und
Produktionshallen erarbeitet worden und bezieht
sich nicht auf Wohn- und Aufenthaltsräume.

Die angegebenen Verarbeitungshinweise, Werkzeuge
und Verbrauchsangaben können nur als Empfehlung,
die auf eine langjährige Applikationserfahrung
beruhen, angenommen werden und müssen ggfs. den
örtlichen Gegebenheiten angepasst werden.
Die Eignung dieses Systemes ist vom Auftraggeber
und Auftragnehmer vor Ort zu prüfen.

Bodenflächen unterliegen einem nutzungsbedingten
Verschleiß. Die Lebensdauer hängt dem entsprechend
im wesentlichen von der individuellen Nutzung ab.
Um den nutzungsbedingten Verschleiß zu reduzieren
und die Lebensdauer zu verlängern, sind
Bodenflächen einer Grund- und Unterhaltspflege zu
unterziehen. Weitere Hinweise entnehmen Sie bitte
den Remmers Reinigungs- und Pflegehinweisen für
Bodenbeschichtungssysteme.

Da die Viskosität von Beschichtungsstoffen
temperaturabhänig ist, ist die resultierende
Oberflächenstruktur der Strukturbeschichtung
stark abhängig von den Baustellenbedingungen sowie
der Verarbeitung und liegt somit außerhalb der
Produkthaftung.

**00001.0002 Untergrunduntersuchung und -prüfung**
Untergrund Prüfung und Dokumentation gemäß gültigen
Regelwerken.
Einheit: m2

**00001.0003 Vorbehandlung mit geeigneten Mitteln, vorzugsw. mittels Strahlen**
Untergrundvorbehandlung mit geeigneten
Mitteln, vorzugsweise mittels
Stahlkugelstrahlverfahren, zur Erzielung
eines tragfähigen, sauberen und
tragfähigen Untergrundes, frei von
haftungsmindernden Schichten.
Einheit: m2

**00001.0004 Rissanierung mit einem 2K EP Injektionsharz (niederviskos)**
*** Bedarfsposition ohne GB
Maschinell aufgeweitete Risse in der zu
beschichtenden Bodenfläche mittels Pinselinjektion
bis zurvollständigen Sättigung mit einem
niedrigviskosen,lösemittelfreien 2-K
EP-Injektionsharz tränken.

gewähltes Produkt oder gleichwertig:
Remmers IR Epoxy 360

Produktkenndaten:
Dichte, Komp. A: 1,1 g/cm³,  Komp. B: 0,94 g/cm³
Viskosität der Mischung bei (12 °C): 1100 mPa·s
Viskosität der Mischung bei (23 °C): 360 mPa·s
Druckfestigkeit: 45 N/mm²
Biegezugfestigkeit: 53 N/mm²
Haftzugfestigkeit: 4,3 N/mm² trocken
Zugfestigkeit: 20 N/mm²
Reißdehnung: 28 %
Schrumpf: < 3 %
Glasübergangstemperatur: > 40 °C

Abgerechnet wird diese Position nach Verbrauch
Injektionsharz je kg. In den Einheitspreis ist der
Lohnanteil mit einzurechnen.

Verbrauch:
ca. 0,4-0,7 kg/lfdm.  IR Epoxy 360 <6872>
(oder: ca. 1,1 kg/dm³ Hohlraum)
Einheit: m

**00001.0005 Rissverspachtelung 2K EP Bindemittel**
*** Bedarfsposition ohne GB
Liefern und Herstellen eines Riss-Spachtels zur
oberflächlichen Anarbeitung mit einem thixotropierten
2-K EP-Harz - nonylphenol-,
lösemittel- und weichmacherfrei.

gewähltes Produkt oder gleichwertig:
Remmers Epoxy BH 100
Remmers ADD TX

Oberfläche bei Überschreitung der Wartezeit für
Überarbeitung gezielt abstreuen mit Quarz 03/08, ca. 1
kg/m².

Farbton: transparent

Produktkenndaten -
Im Anlieferungszustand:
Komponente A, Komponente B, Mischung,
Viskosität (25 °C): 950 mPa s, 50 mPa s, 450 mPa s,
Dichte (20 °C): 1,16 g/cm³, 1,00 g/cm³, 1,10 g/cm³,

Im ausreagierten Zustand
Druckfestigkeit ca. 65 N/mm² *
Biegezugfestigkeit ca. 20 N/mm² *

* Epoxidharzmörtel 1 : 10 mit Normsand
Die genannten Werte stellen typische
Produkteigenschaften dar und sind nicht als
verbindliche
Produktspezifikationen zu verstehen.

Abgerechnet wird diese Position nach Verbrauch
je kg. In den Einheitspreis ist der
Lohnanteil mit einzurechnen.

Verbrauch:
mind. 0,30 kg/m²  Epoxy BH 100 <0905>
anteilig ca. 5-10%  ADD TX Neu Neu (je nach Bedarf)
<0942>
Einheit: m

**00001.0006 Entfernen von Hohlstellen - Senkrechter Einschnitt um Fehlstellen**
*** Bedarfsposition ohne GB
Markieren von Fehl- und Hohlstellen und
durch fachgerechten Begrenzungsschnitt/Einschnitt
begrenzen.
Anschließend alle zweifelhaft
erscheindenden Teil bis zum tragfähigen
Untergrund entfernen.

Abbruchreste restfrei entfernen und fachgerecht
entsorgen.
Einheit: m2

**00001.0007 Aufmörteln mit einem 2K EP Mörtel mit Sieblinie (1:10)**
*** Bedarfsposition ohne GB
Kunstharzgebundener Mörtel bestehend aus einem
2-K EP-Bindemittel und Quarzsandsieblinie im
Mischungsverhältnis bis 1:10 GT.

Farbton: transparent

Produktkenndaten -
Im Anlieferungszustand:
Komponente A, Komponente B. Mischung,
Viskosität (25 °C): 870 mPa s, 200 mPa s, 600 mPa s,
Dichte (20 °C) 1,12 g/cm³, 1,03 g/cm³, 1,10 g/cm³,

Im ausreagierten Zustand:
Druckfestigkeit ca. 40 N/mm² *
Biegezugfestigkeit ca. 10 N/mm² *
* Epoxidharzmörtel 1 : 10 mit Normsand

Schadstellentiefe:  bis 50 mm
Schadstellengröße: beliebig

In den Einheitspreis ist das Liefern und
Herstellen der 2-K EP-Haftbrücke mit
einzukalkulieren.

Verbrauch:
Verbrauch für die Grundierung:
mind. 0,30 kg/m²  Epoxy ST 100 <1160>
Verbrauch für den Mörtel je mm Schichtdicke:
mind. 0,20 kg/m²  Epoxy ST 100 <1160>
ca. 2,00 kg/(m²+mm)  Selectmix 0/10 <6750>
Einheit: m2

**00001.0008 Grundierung mit einem transparenten, lösemittelfreien 2-K EP-Bindemittel (CC)**
Liefern und Herstellen einer Grundierung des
vorbereiteten Untergrundes mit einem nonylphenol-,
lösemittel- und weichmacherfreien
2-K EP-Bindemittel.

Oberfläche bei Überschreitung der Wartezeit leicht
abstreuen mit Quarz 03/08 DF, ca. 1 kg/m².

gewähltes Produkt oder gleichwertig:
Remmers Epoxy ST 100

Farbton: transparent

Produktkenndaten -
Im Anlieferungszustand:
Komponente A, Komponente B. Mischung,
Viskosität (25 °C): 870 mPa s, 200 mPa s, 600 mPa s,
Dichte (20 °C) 1,12 g/cm³, 1,03 g/cm³, 1,10 g/cm³,

Im ausreagierten Zustand:
Druckfestigkeit ca. 40 N/mm² *
Biegezugfestigkeit ca. 10 N/mm² *
* Epoxidharzmörtel 1 : 10 mit Normsand

Die genannten Werte stellen typische
Produkteigenschaften dar und sind nicht als
verbindliche Produktspezifikationen zu verstehen.

Verbrauch:
mind. 0,30 kg/m²  Epoxy ST 100 <1160>
(je nach Saugfähigkeit/Porosität des Untergrundes)
Einheit: m2

**00001.0009 Egalisierung mit einem pigmentierten 2K PUR-Bindemittel und Füllstoff (1:0,3)**
*** Bedarfsposition ohne GB
Liefern und Herstellen einer Kratzspachtelung mit
einem statische rissüberbrückenden, lösemittel-
und weichmacherfreien, 2-K PU-Bindemittel und
Quarzsand.

gewählte Produkte oder gleichwertig:
Remmers PUR Uni Color New / Selectmix 01/03

Mischungsverhältnis
bis 1 GT Bindemittel : 0,3 GT Selectmix 01/03

Produktkenndaten
Im Anlieferungszustand
Komponente A, Komponente, B Mischung,
Viskosität (25 °C): 4400 mPa s, 70 mPa s, 1700 mPa s,
Dichte (20 °C): 1,5 g/cm³, 1,2 g/cm³, 1,4 g/cm³,

Im ausreagierten Zustand
Shore D nach 28 Tagen 65
Rissüberbrückungsklasse A 3 (> 0,5 mm)

Die genannten Werte stellen typische
Produkteigenschaften dar und sind nicht als
verbindliche Produktspezifikationen zu verstehen.

Verbrauch:
mind. 1,5 kg/m² Remmers PUR Uni Color
<6800, 6802-6806>
ca. 0,5 kg/m² Remmers Selectmix 01/03 <4405>
Einheit: m2

**00001.0010 Beschichtung mit PUR Uni Colorca. 1mm**
Liefern und Herstellen einer Beschichtung auf den
vorbereiteten Flächen mit einem lösemittelfreien,
zähharten 2-K PUR-Bindemittel für mittlere
Belastung.

gewähltes Produkt oder gleichwertig:
Remmers PUR Uni Color

Farbton: nach Wahl des AG

Systembestandteil in TÜV PROFICERT-product Interior
zertifizierten Systemen (707106482-4)

Eigenschaften
¦ Zähharte Beschichtung
¦ Statisch rissüberbrückend
¦ Mechanisch belastbar
¦ Chemisch belastbar
¦ Befahrbar mit Handhubwagen und Flurförderfahrzeugen
¦ Im ausreagierten Zustand physiologisch unbedenklich

Produktkenndaten:
Im Anlieferungszustand -
Komponente A, Komponente B, Mischung,
Viskosität (25 °C): 4400 mPa s, 70 mPa s, 1700 mPa s,
Dichte (20 °C): 1,5 g/cm³, 1,2 g/cm³, 1,4 g/cm³,

Im ausreagierten Zustand
Shore D nach 28 Tagen 65

Die genannten Werte stellen typische
Produkteigenschaften dar und sind nicht als
verbindliche Produktspezifikationen zu verstehen.

Verbrauch:
Verbrauch: ca. 1,45 kg/m² je mm Schichtdicke
mind. 2,0 kg/m² PUR Uni Color
(Farbton nach Wahl des Auftraggebers) <6800, 6802-6806>
Einheit: m2

**00001.0011 Gefüllte Beschichtung PUR Uni Color / QS 01/03 MV 1:0,3**
*** Bedarfsposition ohne GB
Liefern und Herstellen einer Beschichtung auf den
vorbereiteten Flächen mit einer Verlaufsbeschichtung
auf Basis einer lösemittelfreien, zähharten 2-K
PUR-Bindemittels und einem feinkörnigen Füllstoff aus
Quarzsand für mittlere Belastung.

gewählte Produkte:
Remmers PUR Uni Color New / Remmers Selectmix 01/03
Bindemittel-Füllstoffverhältnis 1:0,3 nach
Gew.-Teilen

Farbton: nach Wahl des AG

Eigenschaften:
- Statisch rissüberbrückend
- Mechanisch u. chemisch belastbar
- Im ausreagierten Zustand physiologisch unbedenklich

Produktkenndaten:
Im Anlieferungszustand -
Komponente A, Komponente B, Mischung,
Viskosität (25 °C): 4400 mPa s, 70 mPa s, 1700 mPa s,
Dichte (20 °C): 1,5 g/cm³, 1,2 g/cm³, 1,4 g/cm³,

Im ausreagierten Zustand
Shore D nach 28 Tagen 65

Die genannten Werte stellen typische
Produkteigenschaften dar und sind nicht als
verbindliche Produktspezifikationen zu verstehen.

Verbrauch:
mind. 1,20-1,50 kg/m² PUR Uni Color
<6800-6805>(Farbton nach Wahl des Auftraggebers)
anteilig bis ca. 0,50 kg/m² Remmers Quarzsand 01/03
<4405>
Einheit: m2

**00001.0012 Versiegelung mit PUR Color Top M 2K**
Liefern und Herstellen pigmentierten
Versiegelung der beschichteten Flächen mit einem
pigmentierten, uv-stabilen, lösemittelfreien 2-K PUR-
Bindemittel, Oberfläche seidenmatt.

Gewähltes Produkt oder gleichwertig:
Remmers PUR Color Top M 2K

Produktkenndaten:
Komp.  A  B
  Mix
Dichte (20 °C)  1,37 g/cm³  0,9 g/cm³
 1,3 g/cm³
Viskosität (25 °C)  1250 mPa s  10 mPa s  400
mPa s

Die genannten Werte stellen typische
Produkteigenschaften dar und sind nicht als
verbindliche Produktspezifikationen zu verstehen.

Das Material wird mittels geeignetem kurzfloorigen
Farbroller gleichmäßig aufgebracht und
anschließend innerhalb von 15 min. mit einem
geeignetem, kurzfloorigen, trockenen Farbroller in
einer Richtung nachgerollt.

Hinweis:
Zur Vermeidung von Glanzgradunterschieden sind
die verwendeteten Rollen nach spätestens 30 min.
gegen Neue auszutauschen. Dieses gilt es in der
Werkzeugbedarfsplanung zu berücksichtigen.

Verbrauch:
optional:
anteilige Zugabe Remmers ADD 150 <6660>
zur Herstellung rutschhemmender Eigenschaften
Verbrauch:
ca. 0,13 kg/m² Remmers PUR Color Top M 2K <6643>
Einheit: m2

**00001.0013 Einblasen von Struktur-/Mattierungsmittel**
*** Wahlposition ZZ 000.1
Einblasen eines Struktur-/Mattierungsmittels
(Glimmer) zur Erzielung einer Rutschhemmung.

gewähltes Produkt oder gleichwertig:
Remmers Glimmer GHL 3/0

Anwendungsbereich:
Gezielte Einstreuung für Remmers-Bodenbeschichtungen
Eigenschaften:
- Oberflächen strukturierend
Produktkenndaten:
Korndichte 0,15 - 0,25 g/cm³
Körnung bis ca. 3 mm
Form Plättchenförmig
Anwendungsbeispiele Einstreumaterial
Zur gezielten Einstreuung gleichmäßig in die
geeignete, noch frische Remmers-Beschichtung
einstreuen.
Hinweis: Bei AS/ESD Systemen Deckungsgrad max. 30 %.
Verbrauch 0,01 - 0,05 kg/m²

Die genannten Werte stellen typische
Produkteigenschaften dar und sind nicht als
verbindliche Produktspezifikationen zu verstehen.

Verbrauch:
ca. bzw. bis zu 0,05 kg/m² Remmers Glimmer GHL 3/0
<6742>
Einheit: m2

**00001.0014 Versiegelung mit Remmers PUR Top M Plus 2K/ Artico Color**
Liefern und Herstellen einer Versiegelung mit einem
rutschhemmenden, baustellenseitig
pigmentiert-zubereitetem UV-beständigen 2-K PUR-
Bindemittel und feinem, polymeren Granulat.
Oberfläche seidenmatt, leicht strukturiert
-  Versiegelung in DIBt-zugelassenen Systemen für
Aufenthaltsräume (AbZ Z-156.605-1594)

gewählte Produkte oder gleichwertig:
Remmers PUR Top M Plus 2K
Remmers Artico Color

Eigenschaften:
- Mechanisch u. Chemisch belastbar
- Bei Bedarf pigmentierbar
Produktkenndaten:
Komp.  A  B
  Mix
Mischung Dichte (20 °C) 1,16 g/cm³ 0,97 g/cm³ 1,17
g/cm³

Die genannten Werte stellen typische
Produkteigenschaften dar und sind nicht als
verbindliche Produktspezifikationen zu verstehen.

Verbrauch:
max. 0,13 kg/m²  pigmentiertes (!) PUR Top M Plus 2K
<6736>
dabei anteilig Remmers Artico Color Farbpaste
(Farbton nach Wahl des AG) < 6765 - 6767>
Einheit: m2
